# Jahresvertrag 2026-2027 Fuhrleistungen
Angebotsaufforderung (GAEB DA XML 3.1, DA83)
Projekt: 66-3-061-26
Währung: EUR
Nebenangebote zugelassen: ja
Erstellt mit: GXML Toolbox V3.2 R20160421, iTWO_64 V6.2.757, 26.10.2026

## 66-3-061 Jahresvertrag Fuhrleistungen 2026-2027
Datum: 26.10.2026

*Hinweis: Vorbemerkungen*
Vorbemerkungen zum Leistungsverzeichnis

Fuhrleistungen und Geräteeinsätze inklusive der Arbeitsleistung des Bedienpersonals für die gemieteten Maschienen und Geräte.

Jahresvertrag 15.12.2026 - 14.12.2027

bei der Verkehrswegeerhaltung und -ausstattung und der Stadtentwässerung

Leistungsumfang:

Der Einsatz der Fahrzeuge und Geräte mit Bedienunspersonal erfolgt im gesamten  Stadtgebiet der Landeshauptstadt Kiel.

Täglicher Einsatzbeginn ist auf dem Betriebshof der Verkehrswegeunterhaltung, Grasweg 13, 24118 Kiel.

Arbeitsbeginn erfolgt nach Bestätigung durch den Platzmeister.

Sämtliche zum Einsatz kommende Fahrzeuge sind zur ständigen Erreichbarkeit mit einem Telefon auszustatten.

Eine Liste mit den Telefonnummern und einer Zuordnung zu den Fahrzeugen ist als Tabellenkalkulationsliste oder Textdokument oder ggf. als PDF und in Papierformart zu Beginn der Laufzeit des Jahresvertrages bei der Verkehrswegeerhaltung und -ausstattung zu hinterlegen.

Der Abruf der jeweiligen Leistung erfolgt täglich zum darauffolgenden Arbeitstag durch die Verkehrswegeunterhaltung bzw. durch die Stadtentwässerung.

Bei Erfordernis kann ein Leistungseinsatz auch an Samstagen oder Sonntagen bzw. für Nachtarbeit erfolgen.

Es kann nicht gewährleistet werden, dass ein Leistungseinsatz einen vollen Arbeitstag umfasst.

Die LKW sind gemäß RSA 21 so auszustatten, dass sie zur Sicherung der Arbeitskräfte im Straßenraum mit genutzt werden können. (Sonderrechte nach § 35 Absatz 6, StVO).

Sämtliche Fahrzeuge müssen mit gelben Rundumblickleuchten ausgestattet sein.

Der Abruf für LKW kann für bis zu 3 Fahrzeugen je Arbeitstag erfolgen.
Aufgrund der vorher nicht kalkulierbaren Menge der benötigten Fuhrleistungen handelt es sich bei den angegebenen Mengen in den einzelnen Positionen lediglich  um Erfahrungen aus den Vorjahren. Über- und Unterschreitungen der einzelnen Vordersätze berechtigen nicht zu Preisnachforderungen.

Die Laufzeit der ausgeschriebenen Leistungen gilt vom
15. Dezember 2026 bis zum 14. Dezember 2027.

Für die Rahmenvereinbarung gilt der folgende Höchstwert: Submitierte Summe. Die Rahmenvereinbarung endet mit Erreichen des zuvor genannten Höchstwertes.

### Bereich 1 STUNDENLOHNEINSÄTZE

#### Abschnitt 1.1 Fuhrleistungen + Bauleistungen, Gestellung LKW mit Ladekran + Bedienpersonal

**1.1.10 Verrechnungssatz fürLKW-Kipper 8 t mit Ladegerät**
Stundenlohnarbeiten durch Lastkraftwagen auf Anordnung
des AG ausführen.
Der Verrechnungssatz für den jeweiligen LKW umfasst
sämtliche Aufwendungen für den Einsatz des LKW,
insbesondere Gerätevorhalte- und Betriebsstoffkosten,
sowie sämtliche Zuschläge einschliesslich der Kosten
für den Fahrer / Bedienpersonal für die Geräte.
Der Verrechnungssatz gilt für das zum Zeitpunkt des
Abrufes einsatzbereit auf der Baustelle befindlichen
Fahrzeuges.
Vergütet werden die tatsächlich geleisteten Arbeitsstunden nach der tatsächlichen Nutzlast des jeweiligen
LKW (ohne Erhöhung der Nutzlaststufe für Sonderfahrzeuge).
LKW-Kipper, ca. 8 t Nutzlast und Ladekran
Menge: 2600,000 h

**1.1.20 Wie Vorposition, jedoch mit Hubsteiger Auslage bis 20 m**
Wie Vorposition, jedoch mit Hubsteiger ausgerüstet,
Auslage bis 20 m.
Menge: 120,000 h

**1.1.30 Zugmaschine mit Tieflader-Anhänger, Nutzlast bis 25 t**
Zugmaschine mit Tiefladeranhänger auf Anordnung
des AG ausführen.
Der Verrechnungssatz umfasst sämtliche Aufwendungen
für den Einsatz des Zuges, insbesondere Gerätevorhalte-
und Betriebsstoffkosten, sowie sämtliche Zuschläge
einschließlich der Kosten für den Fahrer / Bedienpersonal für die Geräte.
Der Verrechnungssatz gilt für das zum Zeitpunkt des
Abrufes einsatzbereit auf der Baustelle befindlichen
Fahrzeuges.
Vergütet werden die tatsächlich geleisteten Einsatzstunden.
Zugmaschine mit Tiefladeranhänger bis ca. 25 t Nutzlast
Menge: 10,000 h

**1.1.40 Verrechnungssatz für Bagger 0,4 bis 1,0 m³**
Stundenlohnarbeiten durch Baugeräte auf Anordnung des
AG ausführen.
Der Verrechnungssatz für das jeweilige Gerät umfasst
sämtliche Aufwendungen für den Einsatz, insbesondere
Gerätevorhalte- und Betriebsstoffkosten, sowie sämtliche Zuschläge einschliesslich der Kosten für den/das
Fahrer / Bedienpersonal
Der Verrechnungssatz gilt für das zum Zeitpunkt des
Abrufes einsatzbereit auf der Baustelle befindlichen
Baugerätes.
Vergütet werden die tatsächlich geleisteten
Arbeitsstunden.
Bagger über 0,4 bis 1,0 m³.
Menge: 100,000 h

**1.1.50 Verrechnungssatz für Bagger über 1 m³**
Stundenlohnarbeiten durch Baugeräte auf Anordnung des
AG ausführen.
Der Verrechnungssatz für das jeweilige Gerät umfasst
sämtliche Aufwendungen für den Einsatz, insbesondere
Gerätevorhalte- und Betriebsstoffkosten, sowie sämtliche Zuschläge einschliesslich der Kosten für den/das
Fahrer / Bedienpersonal.
Der Verrechnungssatz gilt für das zum Zeitpunkt des
Abrufes einsatzbereit auf der Baustelle befindlichen
Baugerätes.
Vergütet werden die tatsächlich geleisteten
Arbeitsstunden.
Bagger über 1,0 m³.
Menge: 100,000 h

**1.1.60 Verrechnungssatz für Frontlader, luftbereift über 45 bis 75 kW**
Stundenlohnarbeiten durch Baugeräte auf Anordnung des
AG ausführen.
Der Verrechnungssatz für das jeweilige Gerät umfasst
sämtliche Aufwendungen für den Einsatz, insbesondere
Gerätevorhalte- und Betriebsstoffkosten, sowie sämtliche Zuschläge einschliesslich der Kosten für den/das
Fahrer / Bedienpersonal
Der Verrechnungssatz gilt für das zum Zeitpunkt des
Abrufes einsatzbereit auf der Baustelle befindlichen
Baugerätes.
Vergütet werden die tatsächlich geleisteten
Arbeitsstunden.
Frontlader, luftbereift über 45 bis 75 kW.
Menge: 80,000 h

**1.1.70 Verrechnungssatz für Baugerät - Motorstraßenhobel (Grader) über 45 bis 75 kW**
Stundenlohnarbeiten durch Baugeräte auf Anordnung des
AG ausführen.
Der Verrechnungssatz für das jeweilige Gerät umfasst
sämtliche Aufwendungen für den Einsatz, insbesondere
Gerätevorhalte- und Betriebsstoffkosten, sowie sämtliche Zuschäge einschliesslich der Kosten für den/das
Fahrer / Bedienpersonal.
Der Verrechnungssatz gilt für das zum Zeitpunkt des
Abrufes einsatzbereit auf der Baustelle befindlichen
Baugerätes.
Vergütet werden die tatsächlich geleisteten Arbeitsstunden.
Motorstrassenhobel (Grader) über 45 bis 75 kW.
Menge: 35,000 h

**1.1.80 Zulage für Lkw-Fahrer bzw. Baumaschinisten für Einsatz an Sonn- und Feiertagen**
Zulage für Lkw-Fahrer bzw. Baumaschnisten
der Vorpositionen für Einsatz an Sonn- und Feiertagen.
Die Zulage gilt für die tatsächlich geleisteten Arbeitsstunden.
Menge: 60,000 h

**1.1.90 Zulage für Lkw-Fahrer bzw. Baumaschinisten für Nachtarbeit von 20:00 - 06:00 Uhr**
Zulage für Lkw-Fahrer bzw. Baumaschnisten
der Vorpositionen für Nachtarbeit von
20:00 Uhr bis 06:00 Uhr.
Die Zulage gilt für die tatsächlich geleisteten Arbeitsstunden.
Menge: 60,000 h

**1.1.100 Anhänger als fahrbare Absperrtafel, Zeichen 616 ( mit Blinkpfeil)**
Anhänger als fahrbare Absperrtafel, vorhalten und betreiben. Zeichen 616 ( mit Blinkpfeil)
Vergütet wird die tatsächlich vorgehaltene Einsatzzeit mit einer max.  Arbeitszeit von 10, 0 h/d.
Menge: 100,000 h

**1.1.110 Anhänger als Nachläufer zum Transport von Fahnenmasten**
Anhänger als Nachläufer zum Transport von Fahnenmasten vorhalten und  betreiben.
Vergütet wird die tatsächlich vorgehaltene Einsatzzeit mit einer max.  Arbeitszeit von 10, 0 h/d.
Menge: 100,000 h
